# Kit de bloqueo del mando estándar para interruptores x160-x250

- Propiedad del archivo: CONSTRUNARIO
- Formato: FIEBDC-3/2012
- Programa: Construnario Versión 2.11
- Fecha de los precios: 25/05/2015
- Divisa: EUR

**HXA039H** u Kit de bloqueo del mando estándar para interruptores x160-x250
Hager Kit de bloqueo del mando estándar para interruptores x160-x250 Maneta bloquable con 3 candados (máx. Ø 8 mm.)
