# Juego de 4 terminales para cable de 25 mm², Ø 8, 5 mm

- Propiedad del archivo: CONSTRUNARIO
- Formato: FIEBDC-3/2012
- Programa: Construnario Versión 2.11
- Fecha de los precios: 25/05/2015
- Divisa: EUR

**HYA087H** u Juego de 4 terminales para cable de 25 mm², Ø 8, 5 mm
Hager Juego de 4 terminales para cable de 25 mm², Ø 8,5 mm
