# Interruptor automático de caja moldeadax250, 4P3DN/2, 40kA, 250A, TM Regulable

- Propiedad del archivo: CONSTRUNARIO
- Formato: FIEBDC-3/2012
- Programa: Construnario Versión 2.11
- Fecha de los precios: 25/05/2015
- Divisa: EUR

**HNB252H** u Interruptor automático de caja moldeadax250, 4P3DN/2, 40kA, 250A, TM Regulable
Hager Interruptor automático de caja moldeadax250, 4P3DN/2, 40kA, 250A, TM Regulable x250 Relé termomagnético. Térmico regulable 0.63-0.8-1 x In. Magnético regulable 6-8-10-13 x In. (100-200A). 5-7-9-11 x In (250A). Regulación del neutro 0-100% o 0-50%. Fijación sobre panel. Conforme a norma CEI 60947-2.
