# Mando rotativo directo para interruptores h1600

- Propiedad del archivo: CONSTRUNARIO
- Formato: FIEBDC-3/2012
- Programa: Construnario VersiĆ³n 2.11
- Fecha de los precios: 25/05/2015
- Divisa: EUR

**HXF030H** u Mando rotativo directo para interruptores h1600
Hager Mando rotativo directo para interruptores h1000 EmpuƱadura bloqueable por candado.
