# Interruptor automático de caja moldeada h1600, 3P3D, 50kA, 1600A, LSI

- Propiedad del archivo: CONSTRUNARIO
- Formato: FIEBDC-3/2012
- Programa: Construnario Versión 2.11
- Fecha de los precios: 25/05/2015
- Divisa: EUR

**HNF990H** u Interruptor automático de caja moldeada h1600, 3P3D, 50kA, 1600A, LSI
Hager Interruptor automático de caja moldeada h1600, 3P3D, 50kA, 1600A, LSI Relé electrónico LSI. L - retardo largo (protección contra las sobrecargas) Ir=0.4 a 1x In. S - retardo corto (protección contra los cortocircuitos) Isd=2.5 a 10 x Ir. tsd=0.1 - 0.2s. I=Instantáneo Ii = 14xlr (máx. 12xln). Neutro regulable a 0-50%-100%. Pulsador de test mecánico y regulación precintable. Conforme a la norma CEI 60947-2.
