# Cubrebornes para interruptores de maniobra HA454

- Propiedad del archivo: CONSTRUNARIO
- Formato: FIEBDC-3/2012
- Programa: Construnario Versión 2.11
- Fecha de los precios: 25/05/2015
- Divisa: EUR

**HZC204** u Cubrebornes para interruptores de maniobra HA454
Hager Cubrebornes para interruptores de maniobra HA454 Grado de protección IP2X. Para HA454, HI454, HI456.
