# Conmutador modular I-0-II de 4x80A para accionamiento frontal directo o exterior

- Propiedad del archivo: CONSTRUNARIO
- Formato: FIEBDC-3/2012
- Programa: Construnario VersiĆ³n 2.11
- Fecha de los precios: 25/05/2015
- Divisa: EUR

**HIM408** u Conmutador modular I-0-II de 4x80A para accionamiento frontal directo o exterior
Hager Conmutador modular I-0-II de 4x80A para accionamiento frontal directo o exterior 3 posiciones fijas: I, 0, II. Suministrados con empuƱadura. Bloqueable por candado (no suministrado).
