# Eje prolongado para mando extraíble L = 320mm para HI de 100-125A

- Propiedad del archivo: CONSTRUNARIO
- Formato: FIEBDC-3/2012
- Programa: Construnario Versión 2.11
- Fecha de los precios: 25/05/2015
- Divisa: EUR

**HZC104** u Eje prolongado para mando extraíble L = 320mm para HI de 100-125A
Hager Eje prolongado para mando extraíble L = 320mm para HI de 100-125A
