# Contacto auxiliar 1NC+1NA para HI de 100-125A

- Propiedad del archivo: CONSTRUNARIO
- Formato: FIEBDC-3/2012
- Programa: Construnario VersiĆ³n 2.11
- Fecha de los precios: 25/05/2015
- Divisa: EUR

**HZ160R** u Contacto auxiliar 1NC+1NA para HI de 100-125A
Hager Contacto auxiliar 1NC/1NA para HI de 100-125A
