# Mando embrague de 3 posiciones para HI460 a HI464

- Propiedad del archivo: CONSTRUNARIO
- Formato: FIEBDC-3/2012
- Programa: Construnario VersiĆ³n 2.11
- Fecha de los precios: 25/05/2015
- Divisa: EUR

**HZI003** u Mando embrague de 3 posiciones para HI460 a HI464
Hager Mando embrague de 3 posiciones para HI460 a HI464 3 posiciones I, 0, II. Color: negro.
