# Caja de abonado y dist. serie VX, empotrable, tipo A, 1 fila, 1M ICP+8M PIA

- Propiedad del archivo: CONSTRUNARIO
- Formato: FIEBDC-3/2012
- Programa: Construnario Versión 2.11
- Fecha de los precios: 25/05/2015
- Divisa: EUR

**VX08C** u Caja de abonado y dist. serie VX, empotrable, tipo A, 1 fila, 1M ICP+8M PIA
Hager Caja de abonado y dist. serie VX, empotrable, tipo A, 1 fila, 1M ICP/8M PIA Cajas empotrables. Según normativas de cajas ICP. Homologación Iberdrola y certificados por AENOR. Realizadas en material aislante autoextinguible (prueba del hilo incandescente: 6500C). Grado de protección IP 30 (IP 40 con puerta)IK07. Color blanco RAL 9010. Tipo A, para ICP hasta 40 A según norma UNE 201003.
