# Caja empotrable Golf serie VF, 1 fila, 8M, con puerta opaca blanca

- Propiedad del archivo: CONSTRUNARIO
- Formato: FIEBDC-3/2012
- Programa: Construnario Versión 2.11
- Fecha de los precios: 25/05/2015
- Divisa: EUR

**VF108PEB** u Caja empotrable Golf serie VF, 1 fila, 8M, con puerta opaca blanca
Hager Caja empotrable Golf serie VF, 1 fila, 8M, con puerta opaca blanca Base y tapa en material aislante autoextinguible. Puertas opacas en poliestireno o transparentes en policarbonato, fijables a derecha o izquierda de la tapa. Apertura 180º. Entradas canal y tubo. Suministradas con regletas de conexión y chasis modular, en versiones de fijas de ancho de 12 (excepto en las versiones xEB). Regletas de conexión rápida Quick Connect (versiones de ancho 18), chasis modular, obturaciones, puerta protegida con film plástico, sujetacables y banda de marcaje (adhesiva protegida en versiones PES y TES). Chasis modular con compensación en profundidad y en horizontal hasta ± 2º para salvar los defectos del nivelado (versiones PE, TE, PES, TES). Grado de protección, según IEC60529: IP30 sin puerta, IP40 con puerta. IK07. Aislamiento clase II. Color blanco RAL 9010. Para aparamenta hasta 63A. Tensión aislamiento: 400 V~. Tapa fijada con tornillos 90º. Prueba de hilo incandescente 650ºC según UNE 60692-2-1. Conforme a la norma UNE EN 60439-3 y con Certificado de AENOR. Toda la serie es conforme a las directivas RoHS y WEEE.
