# Sujetacables para cajas empotrables Golf serie VU y VH

- Propiedad del archivo: CONSTRUNARIO
- Formato: FIEBDC-3/2012
- Programa: Construnario VersiĆ³n 2.11
- Fecha de los precios: 25/05/2015
- Divisa: EUR

**VZ699** u Sujetacables para cajas empotrables Golf serie VU y VH
Hager Sujetacables para cajas empotrables Golf serie VU y VH (10 unidades)
