# Caja de sup. estanca Vector VP, IP65, 500x400x210 mm, placa montaje/puerta opaca

- Propiedad del archivo: CONSTRUNARIO
- Formato: FIEBDC-3/2012
- Programa: Construnario Versión 2.11
- Fecha de los precios: 25/05/2015
- Divisa: EUR

**VP54G** u Caja de sup. estanca Vector VP, IP65, 500x400x210 mm, placa montaje/puerta opaca
Hager Caja de sup. estanca Vector VP, IP65, 500x400x210 mm, placa montaje/puerta opaca Realizadas en material aislante. Color gris RAL 7035. Suministradas con cuatro patas de fijación, regletas de conexión y bandas de marcaje (para VP..M).
