# Caja componible empotrar Vega D para 1 kit de equip.+ 5 filas, 120M, sin puerta

- Propiedad del archivo: CONSTRUNARIO
- Formato: FIEBDC-3/2012
- Programa: Construnario Versión 2.11
- Fecha de los precios: 25/05/2015
- Divisa: EUR

**FU72A** u Caja componible empotrar Vega D para 1 kit de equip.+ 5 filas, 120M, sin puerta
Hager Caja componible empotrar Vega D para 1 kit de equip. 5 filas, 120M, sin puerta Realizadas en chapa de acero. Grado de protección IP41 (con puerta). Componible: preparadas para albergar un kit de equipamiento. Puertas opcionales: opacas o transparentes. Suministradas con regletas de conexión rápida Quick Connect.
