# Caja de distribución de superficie Vega D, 7 filas, 168M, sin puerta

- Propiedad del archivo: CONSTRUNARIO
- Formato: FIEBDC-3/2012
- Programa: Construnario Versión 2.11
- Fecha de los precios: 25/05/2015
- Divisa: EUR

**FD72D** u Caja de distribución de superficie Vega D, 7 filas, 168M, sin puerta
Hager Caja de distribución de superficie Vega D, 7 filas, 168M, sin puerta Suministradas sin puerta.
