# Kit de equipamiento de tapas ciegas para cajas Vega D, 2 tramos

- Propiedad del archivo: CONSTRUNARIO
- Formato: FIEBDC-3/2012
- Programa: Construnario VersiĆ³n 2.11
- Fecha de los precios: 25/05/2015
- Divisa: EUR

**UD22F1** u Kit de equipamiento de tapas ciegas para cajas Vega D, 2 tramos
Hager Kit de equipamiento de tapas ciegas para cajas Vega D, 2 tramos Kits de tapas ciegas. Para cerrar los emplazamientos sin equipo.
