# Kit de montaje cajas Vega D empotrables en paredes huecas

- Propiedad del archivo: CONSTRUNARIO
- Formato: FIEBDC-3/2012
- Programa: Construnario Versión 2.11
- Fecha de los precios: 25/05/2015
- Divisa: EUR

**VZ405** u Kit de montaje cajas Vega D empotrables en paredes huecas
Hager Kit de montaje cajas Vega D empotrables en paredes huecas Kit de montaje para paredes huecas. Para las cajas de empotrar. 1 juego = 4 tornillos + 4 patas de fijación.
