# Caja de distribución superficie 2 tramos, 4 filas, 96M, equipada

- Propiedad del archivo: CONSTRUNARIO
- Formato: FIEBDC-3/2012
- Programa: Construnario Versión 2.11
- Fecha de los precios: 25/05/2015
- Divisa: EUR

**FWB42S** u Caja de distribución superficie 2 tramos, 4 filas, 96M, equipada
Hager Caja de distribución superficie 2 tramos, 4 filas, 96M, equipada Profundidad de tan sólo 160 mm. De 3 a 7 filas. Distribución hasta 125 A en aparamenta modular. Local profesional y terciario. Cajas metálicas con recubrimiento interior. Clase II. Tensión aislamiento: IN 125 a - 400 V~. Grado de protección: IP44 IK09. Color blanco RAL 9010. Prueba del hilo incandescente 850ºC según UNE 60695-2-1. Totalmente equipadas de serie. Distancia entre perfiles DIN, 125 mm.
