# CASALS MZZM P/R 310 (sist 12) 3kW 3650 rpm, Q máx. 3050 m3/h, Ventiladores centrífugos media y alta presión

- Propiedad del archivo: CONSTRUNARIO
- Formato: FIEBDC-3/2012
- Programa: Construnario Versión 3.51
- Fecha de los precios: 11/02/2014
- Divisa: EUR

**CASMZZM_S1203** u CASALS MZZM P/R 310 (sist 12) 3kW 3650 rpm, Q máx. 3050 m3/h, Ventiladores centrífugos media y alta presión.
CARACTERÍSTICAS CONSTRUCTIVAS • Carcasa fabricada en chapa de acerolaminado totalmente soldada y protegida contra la corrosión medianterecubrimiento en polvo de resina epoxy. • Turbina de chapagalvanizada (MZCA) o de chapa de acero (resto de series) protegidacontra la corrosión mediante recubrimiento de resina epoxy. • El ventilador se suministra en ejecución estándar a eje libre, es decir: sin motor, poleas ni correas. APLICACIONES Diseñados para instalación en conducto, son indicados para: • Procesos industriales, extracción o inyección localizada. • Refrigeración de máquinas, enfriamiento de piezas. • Aire limpio y transporte neumático. • Transporte de aire limpio o ligeramente polvoriento (MZRL). • Transporte de aire polvoriento o con ligera carga de materiales granulados (MZRM y MZRU). • Transporte de materia sólida y fibra textil (MZZM P/R). BAJO DEMANDA • Ventiladores completos que incluyen: motor, poleas, correas, protector de correas y de eje. Montados sobre bancada general. • Ventiladores antichispas con motor certificado Atex. Otras clasificaciones Atex: consultar.. • Ventilador para aire hasta 250ºC, 300ºC o 450ºC. • Ventiladores fabricados en chapa galvanizada en caliente o acero inoxidable. NOTA Losventiladores son a eje libre. Para obtener el precio del conjuntomontado (con motor y transmisión sistema 9 o 12) deberá sumar 3componentes: el ventilador, el motor y el conjunto transmisión deltamaño correspondiente. Ver precios en apartado accesorios.
