# Caja para VDI parcialmente equipada 6x12 mód 950x800x160 mm empotrar

- Propiedad del archivo: CONSTRUNARIO
- Formato: FIEBDC-3/2012
- Programa: Construnario Versión 2.11
- Fecha de los precios: 25/05/2015
- Divisa: EUR

**FW62UP2** u Caja para VDI parcialmente equipada 6x12 mód 950x800x160 mm empotrar
Equipadas con una columna para aparamenta modular y placa de separación vertical. A equipar con placa de montaje especial VDI.
