# Armario OrionPlus en poliéster con puerta opaca, 650x500x250 mm

- Propiedad del archivo: CONSTRUNARIO
- Formato: FIEBDC-3/2012
- Programa: Construnario Versión 2.11
- Fecha de los precios: 25/05/2015
- Divisa: EUR

**FL221B** u Armario OrionPlus en poliéster con puerta opaca, 650x500x250 mm
Hager Armario OrionPlus en poliéster con puerta opaca, 650x500x250 mm Cajas de superficie. Grado de protección IP65. Admiten kits para equipamiento modular, o placas de montaje.
