# Placa montaje modular, aislante, 50 mm alto x 600 mm ancho, para armarios Orion

- Propiedad del archivo: CONSTRUNARIO
- Formato: FIEBDC-3/2012
- Programa: Construnario VersiĆ³n 2.11
- Fecha de los precios: 25/05/2015
- Divisa: EUR

**FL704E** u Placa montaje modular, aislante, 50 mm alto x 600 mm ancho, para armarios Orion
HAGER Tapa ciega 50x600mm
