# Armario OrionTech metálico con puerta opaca, y placa de montaje 250x200x160 mm

- Propiedad del archivo: CONSTRUNARIO
- Formato: FIEBDC-3/2012
- Programa: Construnario Versión 2.11
- Fecha de los precios: 25/05/2015
- Divisa: EUR

**FL701L** u Armario OrionTech metálico con puerta opaca, y placa de montaje 250x200x160 mm
Cajas de superficie Grado de protección IP65. Equipados con placa de montaje metálica. De acuerdo con la norma EN62208:2005. RAL 7035.
