# Obturador 24M con precorte cada 1/2M

- Propiedad del archivo: CONSTRUNARIO
- Formato: FIEBDC-3/2012
- Programa: Construnario VersiĆ³n 2.11
- Fecha de los precios: 03/06/2015
- Divisa: EUR

**JP002** u Obturador 24M con precorte cada 1/2M
Hager Obturador 24M con precorte cada 1/2M
