# Placas laterales para armario FK de altoxprofundo 1600x300

- Propiedad del archivo: CONSTRUNARIO
- Formato: FIEBDC-3/2012
- Programa: Construnario VersiĆ³n 2.11
- Fecha de los precios: 25/05/2015
- Divisa: EUR

| Código | Ud | Descripción |
|---|---|---|
| FK201 | u | Placas laterales para armario FK de altoxprofundo 1600x300 |
