# Pieza de cierre triangular (8 mm) (reemplaza la llave triangular)

- Propiedad del archivo: CONSTRUNARIO
- Formato: FIEBDC-3/2012
- Programa: Construnario VersiĆ³n 2.11
- Fecha de los precios: 25/05/2015
- Divisa: EUR

**FZ515** u Pieza de cierre triangular (8 mm) (reemplaza la llave triangular)
Hager Pieza de cierre triangular (8 mm) (reemplaza la llave triangular)
