# Kit equip. vert. 300x350 mm, int. x160, mando directo, arm. Q4/5/Plus, clase I

- Propiedad del archivo: CONSTRUNARIO
- Formato: FIEBDC-3/2012
- Programa: Construnario VersiĆ³n 2.11
- Fecha de los precios: 25/05/2015
- Divisa: EUR

**UC010H** u Kit equip. vert. 300x350 mm, int. x160, mando directo, arm. Q4/5/Plus, clase I
Hager Kit equip. vert. 300x350 mm para x160, mando directo, arm. Quadro4/5/Plus Para interruptores h3 de caja moldeada x160. ImplantaciĆ³n vertical clase I. Con y sin bloque diferencial.
