# Kit equip. vert. 400x600mm int. x250-h250, mando direct/rot., bloq. dif. Q4/5/Plus

- Propiedad del archivo: CONSTRUNARIO
- Formato: FIEBDC-3/2012
- Programa: Construnario Versión 2.11
- Fecha de los precios: 25/05/2015
- Divisa: EUR

**UC023H** u Kit equip. vert. 400x600mm int. x250-h250, mando direct/rot., bloq. dif. Q4/5/Plus
Hager Kit equip. vert. 400x600mm int. x/h250,mando direct.,bloq. dif. Quadro4/5/Plus Para interruptor automático h3 de caja moldeada x250, h250. Implantación vertical.
