# Kit equip. horiz. 200x800 mm, para int. aut. x250-h250, mando dir., c/s bloq. dif

- Propiedad del archivo: CONSTRUNARIO
- Formato: FIEBDC-3/2012
- Programa: Construnario Versión 2.11
- Fecha de los precios: 25/05/2015
- Divisa: EUR

**UC128H** u Kit equip. horiz. 200x800 mm, para int. aut. x250-h250, mando dir., c/s bloq. dif
Hager Kit equip. horiz. 200x800 mm, para int. aut. H250, mando directo c/s bloq. dif Para interruptor automático h3 de caja moldeada x250, h250. Implantación horizontal. Con y sin bloque diferencial mando directo.
