# Kit equip. 300x800 mm, conmutador mando motoriz HIB/HIC400 (<630A) Q/Plus

- Propiedad del archivo: CONSTRUNARIO
- Formato: FIEBDC-3/2012
- Programa: Construnario VersiĆ³n 2.11
- Fecha de los precios: 25/05/2015
- Divisa: EUR

**UC322S** u Kit equip. 300x800 mm, conmutador mando motoriz HIB/HIC400 (<630A) Q/Plus
Kits de equipamiento para conmutadores con mando motorizado serie HIB / HIC 400 desde 160 hasta 630 A, 300 x 800. Para quadroplus, para usar estos kits es necesario utilizar los montantes funcionales parciales FN89xE y los soportes en profundidad FN69xE.
