# Placa de montaje ciega, 1800x750 mm, para armarios Quadro5 de 400 mm profundo

- Propiedad del archivo: CONSTRUNARIO
- Formato: FIEBDC-3/2012
- Programa: Construnario VersiĆ³n 2.11
- Fecha de los precios: 25/05/2015
- Divisa: EUR

**FM499** u Placa de montaje ciega, 1800x750 mm, para armarios Quadro5 de 400 mm profundo
Hager Placa de montaje ciega, 1800x750 mm, para armarios Quadro5 de 400 mm profundo
