# Soporte pletinas cobre para embarrado 630A, armarios Quadro4/5/Plus

- Propiedad del archivo: CONSTRUNARIO
- Formato: FIEBDC-3/2012
- Programa: Construnario VersiĆ³n 2.11
- Fecha de los precios: 25/05/2015
- Divisa: EUR

**UC820** u Soporte pletinas cobre para embarrado 630A, armarios Quadro4/5/Plus
Hager Soporte pletinas cobre para embarrado 630A, armarios Quadro4/5/Plus Soporte para embarrado 630 A. Soporte tetrapolar para pletinas de cobre.
