# Perfil de Aluminio para montaje aisladores UC895E , 896, 897E long 2 m

- Propiedad del archivo: CONSTRUNARIO
- Formato: FIEBDC-3/2012
- Programa: Construnario Versión 2.11
- Fecha de los precios: 25/05/2015
- Divisa: EUR

**UC860E** u Perfil de Aluminio para montaje aisladores UC895E , 896, 897E long 2 m
Soportes para embarrado hasta 4500 A(a componer, soportes + perfil de aluminio + escuadras)(sólo para quadroplus). Perfil de aluminio 2m.
