# Pletina de cobre para circuito de protección, 25x5x400 mm, arm. Quadro4/5/Plus

- Propiedad del archivo: CONSTRUNARIO
- Formato: FIEBDC-3/2012
- Programa: Construnario Versión 2.11
- Fecha de los precios: 25/05/2015
- Divisa: EUR

**UT87A** u Pletina de cobre para circuito de protección, 25x5x400 mm, arm. Quadro4/5/Plus
Hager Pletina de cobre para circuito de protección, 25x5x400 mm, arm. Quadro4/5/Plus
