# Pletina de cobre para toma de tierra, de 250x12x4 mm, armarios Quadro4/5/Plus

- Propiedad del archivo: CONSTRUNARIO
- Formato: FIEBDC-3/2012
- Programa: Construnario VersiĆ³n 2.11
- Fecha de los precios: 25/05/2015
- Divisa: EUR

**UC971** u Pletina de cobre para toma de tierra, de 250x12x4 mm, armarios Quadro4/5/Plus
Hager Pletina de cobre para toma de tierra, de 250x12x4 mm, armarios Quadro4/5/Plus
