# Central modular de medida

- Propiedad del archivo: CONSTRUNARIO
- Formato: FIEBDC-3/2012
- Programa: Construnario Versión 2.11
- Fecha de los precios: 25/05/2015
- Divisa: EUR

**SM101E** u Central modular de medida
HAGER Central modular de medida. Multímetro modular I, U, F, P, FP, h Analizadores de redes que permiten la supervisión y gestión energética de las instalaciones eléctricas de BT. Conformes a las normas: -IEC 61557.12 -IEC 62053-22 clase 0,5s. -IEC 62053-23 clase 2
