# Detector de presencia 360º, monobloc

- Propiedad del archivo: CONSTRUNARIO
- Formato: FIEBDC-3/2012
- Programa: Construnario Versión 2.11
- Fecha de los precios: 25/05/2015
- Divisa: EUR

**EE815** u Detector de presencia 360º, monobloc
Hager Detector de presencia 360º, monobloc Empotrar IP41. 1500W incandescencia. Luminosidad regulable: -de 5 a 1000lux. Temporización: -de 1 min. a 1 hora. Diámetro de empotrar: 60 mm. Distancia de detección: -7 metros de diámetro.
