# Detector de humo 230V, color blanco, con sirena integrada

- Propiedad del archivo: CONSTRUNARIO
- Formato: FIEBDC-3/2012
- Programa: Construnario VersiĆ³n 2.11
- Fecha de los precios: 25/05/2015
- Divisa: EUR

**TG501A** u Detector de humo 230V, color blanco, con sirena integrada
Hager Detector de humo 230V, color blanco, con sirena integrada
