# Termostato ambiente programable, Pilas

- Propiedad del archivo: CONSTRUNARIO
- Formato: FIEBDC-3/2012
- Programa: Construnario Versión 2.11
- Fecha de los precios: 25/05/2015
- Divisa: EUR

**EK520** u Termostato ambiente programable, Pilas
HAGER Termostato ambiente programable, Pilas Termostato digital evolution. Alimentación 2 pilas LR06 incluidas. Control calefacción. Control climatización. Modo vacaciones. 1 entrada mando telefónico (anti-hielo). Ciclo:24h/7días. Hasta un 20% ahorro energético. Gran pantalla retro-iluminada. Visualización de la Tª ambiente y de la Tª de consigna. 4 niveles de temperatura de calefacción (confort, confort 2, reducido, anti-hielo). Programación horaria. 3 programas pregrabados. 1 programa libre por día. Derogaciones temporizadas. Anti-hielo prog. o permanente. Funciones de opitimización. 1 salida contacto inversor 5A AC1 (8 A AC1 para el EK560).
