# Termostato de membrana, 1conmutado

- Propiedad del archivo: CONSTRUNARIO
- Formato: FIEBDC-3/2012
- Programa: Construnario Versión 2.11
- Fecha de los precios: 25/05/2015
- Divisa: EUR

**54185** u Termostato de membrana, 1conmutado
HAGER Termostato de membrana, 1 conmutado Campo de regulación: 8ºC a 30ºC. Contacto inversor 10A multi-tensión. (12, 24, 48 DC ó 230V AC). Conexión 2 hilos libre potencial. Tope mecánico para limitar el recorrido de la rueda de regulación.
