# Racionalizador de consumo monofásico 2 vías jerarquizadas

- Propiedad del archivo: CONSTRUNARIO
- Formato: FIEBDC-3/2012
- Programa: Construnario Versión 2.11
- Fecha de los precios: 25/05/2015
- Divisa: EUR

**ED192** u Racionalizador de consumo monofásico 2 vías jerarquizadas
Hager Racionalizador de consumo monofásico 2 vías jerarquizadas Los relés de intensidad aseguran: -en racionalización divisionaria el control de la intensidad de un circuito. -en detección, el control del umbral de funcionamiento.
