# Tapa final, PVC, para canal CLM30035, RAL9010

- Propiedad del archivo: CONSTRUNARIO
- Formato: FIEBDC-3/2012
- Programa: Construnario Versión 2.11
- Fecha de los precios: 25/05/2015
- Divisa: EUR

**CLM300356** u Tapa final, PVC, para canal CLM30035, RAL9010
Hager Tapa final, en PVC, para canales CLM30035, blanco nieve (RAL9010) Suministro: canal con base perforada y tapa U con film protector. Longitud: 2 m. Material: PVC rígido.
