# Tabique separador, PVC, para canal LF de 60 mm de altura

- Propiedad del archivo: CONSTRUNARIO
- Formato: FIEBDC-3/2012
- Programa: Construnario VersiĆ³n 2.11
- Fecha de los precios: 25/05/2015
- Divisa: EUR

**M2026** u Tabique separador, PVC, para canal LF de 60 mm de altura
Hager Tabique separador, en PVC, para canales LF de 60 mm de altura (Incluido en columna).
