# Canal de distribución LF, PVC, de 60x110 mm, RAL9010

- Propiedad del archivo: CONSTRUNARIO
- Formato: FIEBDC-3/2012
- Programa: Construnario Versión 2.11
- Fecha de los precios: 25/05/2015
- Divisa: EUR

**LFF6011009010** u Canal de distribución LF, PVC, de 60x110 mm, RAL9010
Hager Canal de distribución LF, en PVC, de 60x110 mm, blanco nieve (RAL9010) Suministro: canal con base perforada, tapa, 2 sujetacables por metro y 2 piezas de unión. Longitud: 2 m. Material: PVC-M1, índice de protección: IP4x IK07.
