# Caja de mecanismos para canal BRS, con tapa 80 mm

- Propiedad del archivo: CONSTRUNARIO
- Formato: FIEBDC-3/2012
- Programa: Construnario VersiĆ³n 2.11
- Fecha de los precios: 25/05/2015
- Divisa: EUR

**G2704** u Caja de mecanismos para canal BRS, con tapa 80 mm
HAGER Caja de mecanismos para canales BRS, con tapa 80 mm Caja de montaje de aparamenta para canales con clipaje frontal para BRS para ancho de tapa 80mm.
