# Sujetacables en acero para canal BRS701001VERZ

- Propiedad del archivo: CONSTRUNARIO
- Formato: FIEBDC-3/2012
- Programa: Construnario VersiĆ³n 2.11
- Fecha de los precios: 25/05/2015
- Divisa: EUR

**L4253BCHR** u Sujetacables en acero para canal BRS701001VERZ
HAGER Sujetacables en acero para canales BRS701001VERZ Para ancho de tapa 80mm.
