# Adapt. frontal, ABS, de cajas modulares LPT con minicanal ATA de 20x50 mm

- Propiedad del archivo: CONSTRUNARIO
- Formato: FIEBDC-3/2012
- Programa: Construnario VersiĆ³n 2.11
- Fecha de los precios: 04/06/2015
- Divisa: EUR

**LPT23** u Adapt. frontal, ABS, de cajas modulares LPT con minicanal ATA de 20x50 mm
Hager Adapt. frontal, en PVC, de cajas modulares LPT con minicanal ATA de 20x50 mm Minicanal ATA 20x50/caja. Modular LPT.
