# Salvacables flexible, en Poliamida, 1000 mm, color antracita RAL7035

- Propiedad del archivo: CONSTRUNARIO
- Formato: FIEBDC-3/2012
- Programa: Construnario Versión 2.11
- Fecha de los precios: 25/05/2015
- Divisa: EUR

**G71307021** u Salvacables flexible, en Poliamida, 1000 mm, color antracita RAL7035
Hager Salvacables flexible, en Poliamida, 1000 mm, color antracita (RAL7035) Suministro: canal con base perforada y tapa con film protector. Longitud: 2 m. Material: Poliamida, PVC y aluminio anodizado. -2 compartimentos para distribuir cables eléctricos y de comunicación. -Capacidad de cableado 8 x 3 1,5 mm2.
