# Bornes de puesta a tierra para salvacables SLA18075ELN (5 unidades)

- Propiedad del archivo: CONSTRUNARIO
- Formato: FIEBDC-3/2012
- Programa: Construnario VersiĆ³n 2.11
- Fecha de los precios: 25/05/2015
- Divisa: EUR

**L5806** u Bornes de puesta a tierra para salvacables SLA18075ELN (5 unidades)
Hager Bornes de puesta a tierra para salvacables SLA18075ELN (5 unidades)
